# Schwarzburg Barrierefreiheit Besucherservice
Angebotsaufforderung (GAEB 90, DA83)
Währung: EUR
Auftraggeber: Stiftung Thüringer Schlösser und Gärten, Rudolstadt

## Gerüstarbeiten BAU 001
Datum: 14.08.24

*Hinweis*
Allgemeine Vorbemerkungen
Das Schloss Schwarzburg befindet sich im Eigentum der
Stiftung Thüringer Schlösser und Gärten. Als
bedeutendes Einzeldenkmal wird die Schlossanlage
ganzjährig von Touristen besucht. Das Schlossensemble
gliedert sich in mehrere Baukörper.

Das Hauptgebäude des Schlosses steht größtenteils seit
über 80 Jahren leer. In einem Teilbereich fand 2020
eine erste Ausbaustufe statt. Dabei wurden Räume im 1.
und 2. Obergeschoss statisch gesichert und nutzbar
gemacht.
Als Komplettierung sollen in einem zweiten Bauabschnitt
Maßnahmen zur Barrierefreiheit und ein Besucherservice
geschaffen werden.

Der Baukörper hat Außenabmessungen von ca. 77 m x 13 m.
Die Firsthöhe beträgt ca. 24 m. Der Bau wird ergänzt
vom ehemaligen Kapellenbau, von welchem nur noch ein
Turmtorso steht.

Das Gebäude ist 5-geschossig, alle Höhenangaben ca. von
OK Gelände Innenhof:
Kellergeschoss = ca.  4,05 m/ - 3,77 m
Erdgeschoss = ca. + 0,0/0,14 m
Erstes Obergeschoss = ca. +5,00 m
Zweites Obergeschoss (Beletage) = ca. +10,20 m
Dachgeschoss = ca. 15,80 m

Die Zufahrt zum Schlossgelände erfolgt über eine
Durchfahrt von Norden. Hinter der Durchfahrt steigt das
Gelände unmittelbar an (siehe Schnitt Zufahrt)
Die Durchfahrt hat folgende Abmessungen

Breite bis 3,25 m (Engstelle im Bereich Torhaus)
Höhe bis 3,65 m
Steigung in der Durchfahrt ca. 5,5 %
Steigung hinter der Durchfahrt ca. 13 %

Die Durchfahrt ist zugleich ein fußläufiger Zugang für
die Besucher und die Zufahrt für die Rettungsfahrzeuge.

Für die Bauzeit werden Flächen für eine zentrale
Baustelleneinrichtung für alle Gewerke vorgesehen
(siehe Lageplan mit BE). Diese ist als Andienung der
Baustelle zu nutzen. Hier werden das Baustellen-WC,
Lagerflächen sowie Aufstellflächen für Hebezeuge sowie
Schuttcontainer vorgesehen.
Die Zufahrt für die Feuerwehr muss zu allen Zeiten
gewährleistet sein, das gilt auch für die Durchfahrt
durch die Flächen der Baustelleneinrichtung. Diese
Flächen sind im Plan gekennzeichnet und dürfen nicht
durch Lagerung von Material o.ä. eingeschränkt werden.

Lage und Erschließung:
Schloss Schwarzburg liegt auf einem Bergrücken (ca. 350
m ü. NN) oberhalb der südthüringischen Gemeinde
Schwarzburg in landschaftlich und topografisch
markanter Position ca. 15 km südwestlich von
Rudolstadt. Die dreiseitig zum Tal der Schwarza
abfallenden und intensiv bewaldeten Berghänge
umschließen den langgestreckten Schlosskomplex.
Die Straßenführung zur Schlossanlage verläuft durch das
Schwarzatal. Das Schwarzatal ist ein tief
eingeschnittenes, ca. 53 km langes Kerbtal am Nordrand
des Thüringer Schiefergebirges. Es gehört in seiner
Gesamtheit zum Naturpark "Thüringer Wald".
Schwarzburg ist über die Landesstraßen L 1113
(Unterköditz-Schwarzburg), L 1112 (Schalkau-Bad
Blankenburg) in das Straßenhauptnetz eingebunden. Die
Entfernung zur Bundesstraße B 88 (Unterköditz) beträgt
ca. 6 km, nach Bad Blankenburg sind es 11 km und nach
Rudolstadt ca. 15 km. Die Universitätsstadt Ilmenau und
damit auch der Anschluss an die Bundesautobahn A 71
befinden sich in einer Entfernung von ca. 25 km.
Die verkehrliche Erschließung des Schlosses erfolgt
ausschließlich über die Schlossstraße. Sie zweigt am
Friedrich-Ebert-Platz (ca. 500 m nordwestlich des
barocken Hauptgebäudes) von den Landesstraßen L 1112
und L 1113 ab und führt als Sackgasse bis in den
Schlosskomplex.

Geschichte und Bausubstanz:
1123 erstmals urkundlich erwähnt, war die Schwarzburg
spätestens seit dem 12. Jahrhundert Stammsitz des
gleichnamigen Adelsgeschlechts, das sich in der Folgezeit zu einem der mächtigsten in Thüringen
entwickelte.
Die Schlossanlage wurde Im 17. und 18. Jahrhundert
mehrfach umgebaut. Sie diente bis 1918 als
Nebenresidenz der Fürsten zu Schwarzburg-Rudolstadt.
1940-42 wurden wesentliche Teile des Schlosses zwecks
Umbau zum Reichsgästehaus abgebrochen. Diese
Baumaßnahme wurde aufgrund des fortschreitenden Krieges
im Jahr 1942 eingestellt. Als Notsicherungsmaßnahmen
bis September 1942 erfolgte die Wiedereinmauerung des
freistehenden Kirchturms, die Turmunterfahrung mit
einer Stahlbetonplatte sowie die Herstellung der Decke
über dem Erdgeschoss im nördlichen Teil des
Hauptgebäudes. Notdürftig gesichert verblieb das
Schloss über Jahrzehnte als Bauruine.

Allgemeine Hinweise zur Bauausführung:
Alle Arbeiten am Einzeldenkmal Schloss Schwarzburg sind
mit größter Sorgfalt, Vorsicht und größtmöglicher
Schonung der Originalsubstanz durchzuführen.
Beschädigungen der Originalsubstanz sind
auszuschließen.

Der Auftragnehmer hat darauf zu achten, dass während
der Durchführung sämtlicher Arbeiten der
Besucherverkehr auf der Anlage unbeeinträchtigt bleibt.
Sämtliche Ausführungszeiten und Ausführungsbereiche
sind dem AG vorab durch den AN anzumelden, um eine
Ausführung bei laufendem Betrieb sicherstellen zu
können. Es besteht die Möglichkeit, dass aufgrund von
Veranstaltungen des AG Ausführungstermine angepasst
werden müssen.

Es ist vorgesehen, die bereits nutzbaren Bereiche des
Schlosses im 1. und 2. Obergeschoss von Mai bis
September während der Baumaßnahmen in Nutzung zu
halten. Diese Bereiche liegen außerhalb des
Berabeitungsbereiches, ausgenommen das Treppenhaus.
Dies bedeutet erhöhte Anforderungen an Ordnung,
Sauberkeit und Sicherheit auf der Baustelle
insbesondere in den Zugangsbereichen.
Aufwendungen für die dafür notwendige Beräumung von
Zugangswegen von Material oder Verpackungen werden
nicht separat vergütet sondern sind in die
Einheitspreise einzukalkulieren.

Insgesamt sind Ordnung und Sauberkeit auf der Baustelle
sehr wichtig und werden durch die Bauleitung engmaschig
kontrolliert. Sämtliche Fahrten sowie Lieferungen, Ver-
und Entsorgungen sind in enger Abstimmung mit dem AG zu
planen und durchzuführen.

Das Betreiben von Musikanlagen ist im gesamten Objekt
nicht gestattet! Das Rauchen im Gebäude ist mit
Androhung des Baustellenverweises nicht gestattet.

Aus Gründen des Brandschutzes ist jede Art von
Schweißen, Trennen von Metall, das mit Funkenflug und
Hitze verbunden ist, grundsätzlich verboten. Gleiches
gilt für Arbeiten, die mit Erschütterungen verbunden
sind. Für Bereiche, in denen Schweißarbeiten nicht
auszuschließen sind, sind zusätzliche
Sicherheitsvorkehrungen (Brandwache o.ä.) zu treffen.
diese Arbeiten zählen als Nebenleistung und werden
nicht gesondert vergütet.

Sämtliche Arbeiten müssen unter größtmöglicher
Staubvermeidung ausgeführt werden. Die Maßnahmen dafür
sind mit der Bauleitung abzustimmen. Unnötiger
Wassereintrag in die historische Bausubstanz ist zu
vermeiden!

Schließzeiten/ Zugänglichkeit:
Vor Arbeitsbeginn (i.d.R. 1 Woche vorab) sind dem
Auftraggeber die Anzahl der eingesetzten Arbeiter des
Auftragnehmers sowie deren Namen und Telefonnummern und
die Kennzeichen von Liefer- und Montagefahrzeugen zu
übermitteln.

Ansprechpartner innerhalb der Stiftung Thüringer
Schlösser und Gärten:

Stiftung Thüringer Schlösser und Gärten
Schloss Heidecksburg
D-07744 Rudolstadt

Frau Niklas,
Tel. 03672 / 44 71 42
email:
vergabestelle-bau@thueringerschloesser.de

Fotografieren:
Fotografieren ist ausschließlich im Baustellenbereich
zu Dokumentationszwecken im Rahmen der beauftragten
Maßnahmen gestattet. Bilder die während der Bauarbeiten
an Stiftungsobjekten für die Baudoku o.ä. gemacht
werden können von den beteiligten Firmen als Referenz
genutzt werden können. Erforderlich ist der Vermerk im
Bildnachweis, dass die Stiftung Thüringer Schlösser und
Gärten Eigentümer ist und der korrekte Name des
Objektes.

Werbemaßnahmen:
Auf der gesamten Baustelle sind keine eigenständigen
Werbemaßnahmen des AN zulässig. Es wird ein zentrales
Bauschild errichtet, auf welchem der AN mit Firmenname
erwähnt wird. Hierfür wird eine einmalige Gebühr von 30
EUR netto erhoben.

Vegetationsflächen im Umfeld des Gebäudes:
Im direkten Umfeld des Schlosses gibt es verschiedene
angelegte Grünflächen. Diese dürfen durch die
Baumaßnahme nicht beeinträchtigt werden.

Restauratorische und Archäologische Begleitmaßnahmen
müssen in die Abläufe integriert werden und können zu
Arbeitsunterbrechungen führen, welche nicht separat
vergütet werden.

*Hinweis*
Vorbemerkungen Gerüstarbeiten
Alle Positionen umfassen das Liefern und Einbauen oder
Herstellen der beschriebenen Bauteile in
Arbeitsschritten entsprechend der Ausführungsplanung
des Architekten und der Ausführungszeichnungen des
Statikers.

*Hinweis*
ZTV - Zusätzliche Technische Vertragsbedingungen
Allgemeine Hinweise / Losspezifische Baubeschreibung

Diese Vorbemerkungen sind ZUSÄTZLICHE TECHNISCHE
VERTRAGSBEDINGUNGEN - ZTV.

Bei Widersprüchen zu den ZTV gelten vorrangig die
Angaben im Leistungsverzeichnis. Einwände oder Bedenken
gegen das vorliegende Leistungsverzeichnis oder
einzelne Positionen in technischer Hinsicht sind vom
Auftragnehmer vor Abgabe seines Angebotes in
schriftlicher Form vorzubringen und zu begründen.

Falls bei Produktangaben ein Leitfabrikat angegeben
wird, kann vom Anbieter ein gleichwertiges anderes
Produkt eingetragen werden, sofern es die gleichen
geforderten Eigenschaften aufweist. Fehlt die
Eintragung des Fabrikats oder Herstellers, so gilt das
Leitfabrikat im Angebot.

*Hinweis*
Übergebene Zeichnungen und Unterlagen
Folgende Unterlagen sind dem Leistungsverzeichnis
beigefügt:

1. Formblätter:
211, 212, 213, 214, 221, 222, 233, 234, 241, 244, 124
Eigenerklärung zum ThürVgG
Hinweisblatt Informationspflicht der Vergabestelle
Vertragsbedingungen+ Auflagen STSG
Formular Referenzabfrage

2. Verdingungsunterlagen:
Leistungsverzeichnis .pdf,
Leistungsverzeichnis .x83

3. Pläne
siehe Planliste

4. Bauablaufplan

*Hinweis*
Verwendete Einheiten
In diesem Leistungsverzeichnis verwendete Einheiten:

cm  Zentimeter
cm2  Quadratzentimeter
d  Tag
h  Stunde
Jr  Jahr
kg  Kilogramm
km  Kilometer
km2  Quadratkilometer
kwh  Kilowattstunde
l  Liter
m  Meter
m2  Quadratmeter
m3  Kubikmeter
Mt  Monat
psch  Pauschal
St  Stück
t  Tonne
Wo  Wochen
md  m x Tag
mMt  m x Monat
mWo  m x Woche
m2d  m2 x Tag
m2Mt  m2 x Monat
m2Wo  m2 x Woche
m3d  m3 x Tag
m3Mt  m3 x Monat
m3Wo  m3 x Woche
Sth  Stück x Stunde
Std  Stück x Tag
StMt  Stück x Monat
StWo Stück x Woche
St/M  Stück pro Monat
St/J  Stück pro Jahr

*Hinweis*
Objektbesichtigung vor Angebotsabgabe
Vor Angebotsabgabe wird aufgrund der besonderen
örtlichen Bedingungen innerhalb eines Einzeldenkmals
eine Vorortbegehung zu Informationszwecken, zu
Besonderheiten der Baustelle, zu Lagerplätzen und
Zufahrtsmöglichkeiten empfohlen. Die beschränkten
Zugänglichkeiten stellen relevante,
kostenbeeinflussende Gegebenheiten dar.
Eine Besichtigung der Liegenschaft  z.B. zur
Einschätzung von Material-/ Gerätetransporten ist
durchgehend möglich. Eine Besichtigung des Schlosses
ist nur nach vorheriger Anmeldung bei der Stiftung
Thüringer Schlösser und Gärten möglich.

Ansprechpartner für örtliche Begehungen /
Besichtigungen:

Stiftung Thüringer Schlösser und Gärten
Schloss Heidecksburg
D-07744 Rudolstadt

Frau Niklas,
Tel. 03372 / 44 71 41
email:
stiftung@thueringerschloesser.de

*Hinweis*
Ausführungshinweise, Qualifikation, Haftung, Belange
Denkmalschutz
Das Schloss Schwarzburg  in allen seinen Gebäudeteilen
sowie Außenanlagen ist denkmalgeschützt. Es wird daher
vorausgesetzt, dass der Auftragnehmer entsprechende
Erfahrungen im Umgang mit denkmalgeschützten Objekten
vergleichbaren Umfangs vorweisen kann und alle Arbeiten
mit entsprechendem Qualitätsanspruch von qualifizierten
und geprüften Kräften ausgeführt werden. Die
Originalsubstanz des Objektes ist in jedem Fall mit
größter Sorgfalt zu behandeln.

Arbeiten an denkmalgeschützten Bauteilen

Da es die besondere Eigenart der Baumaßnahme erfordert,
kommen im Sinne des § 14, ThDSchG für die Ausführung
nur fachlich geeignete Firmen und Personen in Betracht,
die sich für die Ausführung der Maßnahmen nachweislich
qualifiziert haben und gewerkespezifische Erfahrungen
und vertiefte Kenntnisse im Umgang mit
denkmalgeschützten Gebäuden haben.
Der Auftragnehmer versichert:
- nur qualifiziertes Personal einzusetzen
- Kenntnis über die speziellen Vorschriften und
einschlägigen DIN-Normen, EN-DIN Normen zu besitzen und
über ausreichende Erfahrung zu verfügen.

Die für die Arbeiten erforderlichen  fundierten
denkmalpflegerischen Erfahrungen an vergleichbaren
Objekten müssen zwingend als Eignungskriterium
nachgewiesen werden. Hierfür ist das beigefügte
Formblatt zu verwenden. Insbesondere werden abgefragt:
- Arbeiten an historisch wertvollen zu schützenden
Bauteilen
- vergleichbare bauliche Leistungen in historische
Bausubstanz unter beengten Verhältnissen
- Nachweis der Mitarbeiter, welche die Referenzen
ausgeführt haben durch Name und Ausbildung sowie
Zuweisung der Referenz

Alle Leistungen sind nur von Fachpersonal mit
nachgewiesener Fachkunde und Erfahrungen in der
Ausführung an vergleichbarer denkmalgeschützter
Bausubstanz auszuführen. Die Leistungen sind mit
eigenem Personal auszuführen. Die Fachkunde der Bieter
sollte nach folgenden Kriterien geprüft werden:

- Angaben hinsichtlich Fachkunde, Leistungsfähigkeit
und Zuverlässigkeit
- nach Art und Umfang vergleichbar ausgeführter
Leistungen in den letzten 7 Jahren (Angabe mindestens 3
Referenzobjekte)
- Nachweise von Zertifikaten und Qualifikationen für
das eingesetzte Personal
- besondere denkmalrelevante Qualifikationen oder
Erfahrungen im ausgeschriebenen Handwerk
- personenbezogene Referenzen, Weiterbildungsnachweise,
insbesondere zu traditionellen Handwerkstechniken.

Für den Zeitraum der Ausführung wird als
Verantwortlicher vom Auftragnehmer benannt. Dieser
Verantwortliche ist Ansprechpartner des Auftragnehmers
für notwendige Abstimmungen mit dem Architekten/
Auftraggeber. Er muss während der gesamten Dauer der
Arbeiten vor Ort/auf der Baustelle per Handy erreichbar
sein. Spätestens zum Technisschen Klärungsgespräch vor
Auftragserteilung muss der Name und die Qualifikation
des Verantwortlichen benannt werden.

Der Auftragnehmer verpflichtet sich, zur Aufsicht aller
Arbeiten ständig die gleiche Fachkraft an der Baustelle
zu beschäftigen. Ein Wechsel der Aufsichts- Fachkraft
darf vom Auftragnehmer nur nach vorheriger
Verständigung der Bauleitung und des AG und dem
Einverständnis desselben vorgenommen werden.
Der Auftraggeber ist berechtigt, einen Wechsel der
Aufsichtsperson zu verlangen, wenn Anweisungen von
Seiten des Auftraggebers nicht umgesetzt werden oder
Zweifel an der fachlichen Tauglichkeit dieser bestehen,
dies jedoch nur nach Absprache aller Beteiligten.
Der Auftragnehmer übernimmt die volle Verantwortung für
die ihm übertragenen Arbeiten und für die Güte seiner
Werkstoffe.

*Hinweis*
Preise
Der Auftragnehmer bestätigt, dass die aufgeführten
Einheitspreise vollständig sind, d.h. die
Lohnstundensätze unter Beachtung der preislichen
Vorschriften der üblichen Berechnungsmerkmale ermittelt
wurden, Materialpreise und Beschaffungskosten enthalten
sind sowie Maschinenkosten in Anlehnung an die gültige
Baugeräteliste (BGL) erfolgten.
Sämtliche Preise sind Nettopreise in Euro. Die
Mehrwertsteuer wird gesondert aufgeführt. Die
angebotenen Einheitspreise verstehen sich inklusive
aller notwendigen Leistungen und Nebenleistungen
Die Preise verstehen sich, wenn nichts anderes vermerkt
ist, für die komplette Arbeit, einschließlich Lieferung
sämtlicher erforderlicher Materialien sowie der für die
Leistung erforderlichen Baustelleneinrichtung.
Mit den Preisen werden alle Leistungen abgegolten, die
nach der Leistungsbeschreibung, den Zusätzlichen
Technischen Vertragsbedingungen und der gewerblichen
Verkehrssitte zur vertraglichen Leistung gehören.
Alle erforderlichen Geräte, Maschinen, Hilfsmittel
sowie Materialien, nicht aufgeführte Kleinteile usw.
sind in den Angebotspreisen enthalten.
Nach der gewerblichen Verkehrssitte sind u.a. folgende
Leistungen abgegolten:
- Lieferung der einzubauenden Stoffe und Hilfsstoffe,
einschl. aller Lade- und
  Transportleistungen;
- Vorhaltung und Unterhaltung von Maschinen, Geräten
und der nicht körperlich in
  das Bauwerk eingehenden Stoffe;
- Einbau der gelieferten o. bauseits bereitgestellten
Stoffe.
Mit den Lohnstundensätzen sind u.a. abgegolten:
- Erschwerniszulagen
- Tariflohn
- Zuschläge für vom Auftragnehmer zu vertretende
Überstunden, Nacht-, Sonn- und
  Feiertagsarbeit
- Entgelt für übliche Wegezeiten
- Lohnnebenkosten (z. B. Auslösung, Fahrgeld,
Personaltransportkosten,
  Verpflegungszuschuss, Übernachtungskosten)
- Aufsichtspersonal, sofern nicht gesondert auszuweisen
- Sozialaufwand (Arbeitgeberanteil)
- Gemeinkosten der Baustelle
- allgemeine Geschäftskosten
- vermögensbildende Maßnahmen
- Vorhaltekosten für Werkzeug und Kleingeräte
- Wagnis und Gewinn
Für geleistete Überstunden, Nacht-, Feiertags- und
Sonntagsarbeit werden Zuschläge, die der Auftragnehmer
seinen Mitarbeitern zu zahlen hat, nur ersetzt, wenn
die Leistungen zur Verkürzung des
Fertigstellungstermins vom Bauherrn bzw. dessen
Beauftragtem (Bauleitung) angeordnet und schriftlich
bestätigt werden. Müssen sie zur Einhaltung der
vereinbarten Fertigstellungstermine geleistet werden,
erfolgt keine Vergütung.
Stundenverrechnungssätze für Baumaschinen, Geräte und
Fahrzeuge enthalten sämtliche Aufwendungen, wie
- Kosten für Bedienungspersonal
- Kosten für Verbrauch von Betriebsstoffen und Energie
- Vorhaltung
- Reparaturkosten
Der Verrechnungssatz gilt für das auf der Baustelle
befindliche Objekt vom Zeitpunkt des Einsatzes einschl.
technologisch bedingter Wartezeiten und notwendiger
ständiger Besetzung mit Bedienungspersonal.
Der Auftragnehmer bestätigt, dass die aufgeführten
Lohnstundensätze unter Beachtung der preisrechtlichen
Vorschriften ermittelt worden sind und die üblichen
Berechnungsmerkmale vollständig beinhalten.
Nebenleistungen werden nicht gesondert vergütet und
gehören ohne Erwähnung zur vertraglichen Leistung. Im
Zweifel gelten zur Abgrenzung von Neben- und Besonderen
Leistungen die ATV DIN 18299 ff. (VOB/C).
In die Preise sind grundsätzlich einzubeziehen:
alle Aufwendungen und Kosten, die sich aus der
Einhaltung der allgemein für Bauarbeiten sowie für das
Gewerk geltenden Unfallverhütungsvorschriften ergeben,
soweit sie keine besonderen Leistungen darstellen.
Der Wortlaut des vom Auftraggeber übergebenen
Leistungsverzeichnisses ist verbindlich. Das gilt auch
dann, wenn der Auftragnehmer selbst nichtbestätigte
Nebenangebote abgibt oder Kurzfassungen verwendet sowie
für Eventual- oder Alternativpositionen.
Der Einheitspreis des Angebotes ist maßgebend. Das gilt
auch dann, wenn das Produkt aus Menge und Einheitspreis
fehlerhaft ist (z.B. aufgrund von Rechen- oder
Eingabefehler).
Der Auftragnehmer hat die Vereinbarung von Preisen für
nicht im Vertrag vorgesehene Leistungen vor der
Ausführung anzubieten; versäumt er dies, setzt der
Auftraggeber marktübliche Preise nach billigem Ermessen
ein, falls es sich um noch nicht beschriebene
Leistungen handelt. Sämtliche Leistungen dürfen erst
nach Freigabe durch die Bauleitung ausgeführt werden.
Die angebotenen EP sind auf die Dauer der Bauzeit
festgeschrieben und erhöhen sich nicht. Etwaige Lohn-
und Materialpreisänderungen, sowie etwaige Erhöhungen
der gesetzlichen Mehrwertsteuer haben auf die Höhe der
Einheitspreise keinen Einfluss und sind mit den EP
abgegolten.
Der Auftragnehmer übernimmt die Verpflichtung der
Vollständigkeit der angebotenen Leistungen. Leistungen
und Nebenleistungen die sich zwangsläufig ergeben, sind
im LV berücksichtigt. Nebenleistungen sind vom
Auftragnehmer auch dann einzukalkulieren, wenn sie im
LV nicht ausdrücklich erwähnt werden.
Die zum Nachweis ausgeschriebenen Arbeitsstunden sind
als Höchstsatz zu verstehen und werden nur nach
vorheriger Freigabe durch den Bauherrn freigegeben.
Bei Stundenlohnarbeiten müssen die Nachweise enthalten
- Art der ausgeführten Leistung
- Ort und Datum sowie die Dauer der Arbeiten (mit
Uhrzeitangabe)
- Anzahl der eingesetzten Arbeitskräfte (Name,
Qualifikation)
- Materialverbrauch
- bei Maschinen- und Kfz-Einsatz Angaben zum Typ

*Hinweis*
Freistellungserklärung
Die Freistellungsbescheinigung für die Bauabzugssteuer
ist bei Vertragsbeginn vorzulegen und wird Bestandteil
des VOB-Vertrages.
Weiterhin soll jeder Rechnung eine Kopie der für die
Auftragszeit geltenden Freistellungsbescheinigung
beigefügt werden. Sollte diese im Auftragszeitraum
ablaufen, muss der Auftragnehmer eine neue gültige
Erklärung beifügen.

*Hinweis*
Bautagebuch
Der Auftragnehmer führt ein Bautagebuch, in dem auch
die Arbeitszeiten der Nachunternehmer, der Personal-,
Geräte- und Materialeinsatz hervorgehen, ebenso
Arbeits- und Witterungsbedingungen aufgeführt sind.
Es muss auf Verlangen jederzeit vorgelegt werden
können.
Das Bautagebuch ist der Bauleitung unaufgefordert
wöchentlich in Kopie zu übergeben. Rechnungslegung ist
nur unter Beifügung der Bautagebuchblätter möglich, auf
welche sich der Rechnungszeitraum bezieht.
Die Aufwendungen zur Führung des Baustellentagebuches
sind in die Einheitspreise des Angebotes
einzukalkulieren.

*Hinweis*
Schadens- und Unfallverhütung, Versicherung
Der Auftragnehmer hat für seine Leistungen alle
Sicherheitsvorkehrungen zu treffen, um Personal- und
Sachschäden abzuwenden. Die Einhaltung der
Unfallverhütungsvorschriften der Berufsgenossenschaften
und die Bestimmungen des Arbeitsschutzes liegen in der
alleinigen Verantwortung des Auftragnehmers.
Für eine vorschriftsmäßige Absicherung von
Bearbeitungsbereichen insbesondere gegenüber Dritten
ist Sorge zu tragen. Die zum Schutz von Mensch und
Objekt entstehenden Erschwernisse, Aufwendungen und
Mehraufwendungen gelten als mit dem Einheitspreis
abgegolten.
Dem Unternehmer obliegt die Verpflichtung, die
Arbeitsstätte nach den geltenden Arbeitsschutz- und
Unfallverhütungsvorschriften und nach den allgemein
anerkannten sicherheitstechnischen,
arbeitsmedizinischen und hygienischen Regeln sowie den
sonstigen gesicherten arbeitswissenschaftlichen
Erkenntnissen einzurichten und zu betreiben, sowie den
in der Arbeitsstätte beschäftigten Arbeitnehmern die
Räume und Einrichtungen zur Verfügung zu stellen, die
in der Arbeitsstättenverordnung vorgeschrieben sind.
Sollte ein Koordinator für den Sicherheit- und
Gesundheitsschutz auf Baustellen nach der
Baustellenverordnung beauftragt werden, so bleibt die
Verantwortung für die Einhaltung der Sicherheits- und
Gesundheitsschutzmaßnahmen allein beim Auftragnehmer.
Alle erforderlichen Aufwendungen zum
vorschriftengemäßen Sicherheits- und Gesundheitsschutz
sind abzugelten.
Der Auftragnehmer stellt den Bauherrn sowie die
örtliche und fachliche Bauleitung ausdrücklich frei von
Schadensersatzansprüchen, die er im Zusammenhang mit
seinen Leistungen oder Lieferungen zu vertreten hat.
Dem Auftragnehmer obliegt der Schutz seiner Leistungen,
auch gegen Wasser-, Frost-, Sturm- und Winterschäden,
sowie gegen Beschädigungen, Korrosion und
Verschmutzung, Beseitigung von Eis und Schnee,
kostenfrei.
Die Verkehrssicherungspflicht obliegt allein dem
Unternehmer.
Schutzvorrichtungen zur Gefahrenabwehr sind täglich zu
kontrollieren, Mängel sofort zu beseitigen.

Der Auftragnehmer ist verpflichtet, für die Dauer
seiner Leistungserbringung aus diesem Vertrag eine
Haftpflichtversicherung abzuschließen und zu
unterhalten. Der Versicherungsschein ist vor
Auftragserteilung dem Auftraggeber vorzulegen.

*Hinweis*
Genehmigungen
Der Auftragnehmer ist verpflichtet, sich die
erforderlichen Genehmigungen (z.B. Stellplatz- und
Fahrgenehmigungen u.ä.) bei den zuständigen Ämtern,
Trägern öffentlicher Belange u.ä. Institutionen
einzuholen und sie auf Verlangen des Auftraggebers/
bauüberwachenden Architekten vorzulegen. Ev.
entstehende Kosten hierfür sind in die Einheitspreise
einzukalkulieren.

Bau- und denkmalrechtliche Genehmigungen liegen vor.

*Hinweis*
Bauleitung und Abstimmungen
Das Anordnungsrecht als Vertreter des Bauherrn liegt
beim Architekten bzw. dessen Bauleitung. Alle zur
Ausführung gelangenden Arbeiten müssen mit dem
Architekten oder dessen Bauleitung abgestimmt werden.
Diese können zur fachlichen Abstimmung das Th.
Landesamt für Denkmalpflege und Archäologie, sowie
Sonderfachleute heranziehen. Bei evtl. auftretenden
Unstimmigkeiten in Bezug auf Anwendungs- und
Verarbeitungshinweise hat der Auftragnehmer die
Baubauleitung sofort zu informieren, die darauf eine
Entscheidung unter Einschaltung der Fachbehörden
trifft.

*Hinweis*
Bauabschnitte und Änderungen im LV Text
Die Einzelbeschreibungen und Zusatzinfos werden
Bestandteil der Leistungsbeschreibung.
In den Leistungstexten / Plänen kann die Leistung nach
Bauabschnitten getrennt ausgeschrieben bzw. kartiert
sein. Die entsprechenden Planungen nehmen Bezug auf
diese Systematik. Die Arbeitsweise soll auf die
Bauabschnitte bezogen bleiben, die Abrechnung erfolgt
immer genauso bauabschnittsbezogen.
Jeder neue Arbeitsgang ist unaufgefordert der
Bauleitung anzuzeigen. Die Arbeiten sind nach den
neuesten wissenschaftlichen und technischen
Erkenntnissen und Verfahrensweisen sowie den gültigen
DIN-Normen und den WTA-Richtlinien durchzuführen.
Zeigen sich bei der Ausführung der verschiedenen
Arbeiten andere Voraussetzungen, als bisher angenommen,
so sind diese bekanntzugeben. Erst nach Zustimmung der
Bauleitung dürfen die Arbeiten weitergeführt werden.
Ergeben sich aus Sicht des Auftragnehmers weitere
notwendige Arbeiten, so sind diese als Zusatzpositionen
aufzuführen und dem Angebot hinzuzufügen (nur EP).
Zusätzliche, nicht im Leistungsverzeichnis vorgesehene
Arbeiten dürfen nur nach Maßgabe der allgemeinen
Vertragsbestimmungen ausgeführt werden.
Der Auftraggeber behält sich das Recht vor, Mehr- oder
Minderleistungen zu den einmal vereinbarten
Einzelpreisen zu verlangen.
Der Leistungstext des LV muss in der Urschrift
ausgefüllt zurückgegeben werden. Eigene Bezeichnungen
oder Bezifferungen sind nicht zulässig.
Die dem LV zugrundegelegten Massen gelten nicht als
Bestellgrundlage. Der gesamte Materialbedarf ist gemäß
den örtlichen Gegebenheiten zu ermitteln, da sich nach
Freilegung einzelner Konstruktionsteile Änderungen in
Art und Umfang der geplanten Sanierungsmaßnahmen
ergeben können. Die Massen im LV dienen lediglich der
Einheitspreisermittlung.
Gemäß Erkenntnisgewinn können Mengenmehrungen entstehen
oder Leistungen entfallen.
Mehraufwendungen und Massenüberschreitungen sind im
Voraus schriftlich zu begründen und der Bauleitung zu
übergeben. Erst nach Prüfung, Zustimmung und
Beauftragung durch die Bauleitung dürfen die Arbeiten
weitergeführt werden.
Der Auftraggeber behält sich vor, Teilleistungen zu
verändern, selbst auszuführen oder gesamte
Leistungspositionen aus dem Angebot zu streichen. Dafür
erhält der Auftragnehmer keine Ersatzvergütung.
Aufgrund der Besonderheit des Denkmals können sich
abweichend von der VOB Leistungsverschiebungen im
Rahmen von Mehr-/Mindermengen/Änderungen ergeben.
Die Ausführung der Gesamtleistung ist an die
Auskömmlichkeit der zur Verfügung stehenden Mittel
gebunden. In einem gemeinsamen Bauanlaufgespräch vor
Ort wird der Umfang der auszuführenden Arbeiten
festgelegt.
Der Auftragnehmer verpflichtet sich, mit dem
Auftraggeber ein kostenloses Rücktrittsrecht wegen
Nichtfanzierbarkeit einzelner Leistungen oder der
Gesamtmaßnahme abzuschließen, Grundlage bildet die VOB/
B §§ 2 und 8.

*Hinweis*
VOB
Die Ausführungen der Teile C und B der VOB in der
jeweils gültigen Fassung werden vereinbart.

*Hinweis*
Material
Die Materialkosten verstehen sich einschl. aller
Zuschläge, frei Verwendungsstelle. Alle Einheitspreise
beinhalten die komplette Leistung nach der
Leistungsbeschreibung, einschließlich aller
Nebenleistungen, die zur sach- und fachgerechten
Durchführung erforderlich sind, sowie inkl. aller
Fahrtkosten, Auslösungen und sonstigen Nebenkosten.
Materialpreisentwicklungen, sind in der Kalkulation für
die angegebene Ausführungszeit zu berücksichtigen.
Nicht im Angebot erfasste Materialien werden zum
ortsüblichen Preis abgerechnet.
Werden vom Auftragnehmer abweichende Produkte
angeboten, ist ein Muster einschl. der zugehörigen
Datenblätter und Prüfberichte vorzulegen.
Sollte die Gleichwertigkeit zum geforderten Produkt
nicht nachgewiesen sein, kann das Angebot nicht
gewertet werden.

*Hinweis*
Schutzmaßnahmen
Angrenzende und nicht zu bearbeitende Bauteile sind in
geeigneter Form vor Beginn und während der Arbeiten so
zu schützen, dass keine Verunreinigungen oder Schäden
auftreten können. Ein Staubschutz zu den Räumen
außerhalb der Baustelle muss durch den Auftragnehmer
gewährleistet werden.
Gleiches gilt für Schutzmaßnahmen, welche an
Verarbeitungstechnologien gebunden sind (z.B.
Staubschutz, Witterungsschutz, Schutz gegen
Niederschlags- und Tauwasser u.dgl.).
Der Auftragnehmer verpflichtet sich, für einen
ausreichenden Oberflächen-/Witterungsschutz während der
Bauzeit zu sorgen und diesen vor Abnahme nach
Abstimmung mit dem Auftraggeber zu beseitigen. In die
EP einzukalkulieren sind alle Leistungen, welche
unmittelbar (während der täglichen Arbeit) mit dem
Schutz vor Witterungseinflüssen zusammenhängen,
einschl. tägliches Auf- und Abdecken der zu
bearbeitenden Flächen.
Eventuell erforderliche Gerüststellungen sind raum-/und
bauteilspezifisch vorzunehmen. Verankerungen sind nur
nach Freigabe durch die Bauleitung und den AG
zugelassen.

*Hinweis*
Musterflächen (falls erforderlich)
Musterflächen zur Darstellung der verschiedenen
Technologien müssen angelegt werden, sofern es laut LV
erforderlich ist. Erst nach Abnahme der Musterflächen
durch die Bauleitung und den AG kann mit den Maßnahmen
begonnen werden.

*Hinweis*
Aufmaß und Abrechnung
Sämtliche Maße sind eigenverantwortlich durch den
Auftragnehmer am Bau zu überprüfen. Das Aufmaß erfolgt
gemeinsam mit der Bauleitung und wird nur so
verbindlich.
Für eine rechtzeitige Terminanmeldung ist der
Auftragnehmer verantwortlich.
Für Leistungen, die später nicht mehr quantitativ
erfassbar sind, müssen vor der Weiterführung der
Arbeiten Zwischenabnahmen sowie ein Aufmaß der Mengen
erfolgen.
Die nachträgliche Abrechnung nicht mehr sichtbarer
Leistungen kann möglicherweise nicht mehr anerkannt
werden.
Rechnungen, auch Teilrechnungen, werden nur mit
prüffähigen, durch die Bauleitung bestätigten Aufmaßen
entsprechend den Vereinbarungen entgegengenommen.
Mengenangaben im Leistungsverzeichnis verstehen sich
(soweit nicht anders beschrieben) als Ansichtsflächen.
Es werden nur die tatsächlich verbauten Mengen
abgerechnet.
Abschlagszahlungen erfolgen nur zu max. 90 % der
tatsächlich erbrachten Leistung.

*Hinweis*
Baustrom, Bauwasser und Bautoilette
Die bauseits vorhandenen Teile der
Baustelleneinrichtung befinden sich auf der
Schlossanlage Die Baustelleneinrichtung umfasst die
Anschlüsse für Baustrom und Wasser. Von hier sind die
erforderlichen Anschlüsse per Schlauch bzw.
Elektrokabel zur Baustelle zu legen. Dabei ist zu
beachten, dass die Leitungswege durch hochwertige
Denkmalbereiche führen und dass hier entsprechende
Sicherungs- und Schutzmaßnahmen als Nebenleistung
dazugehören.

*Hinweis*
Baustelleneinrichtung, Lager- und Verkehrsflächen
Ein Baustelleneinrichtungsplan wird vor Beginn der
Arbeiten übergeben.
Alle erforderlichen Stell- und Materiallagerflächen
müssen innerhalb der Baustelleneinrichtung liegen. Die
vom Auftragnehmer zu nutzenden Flächen sind stark
eingeschränkt; diese werden gemeinsam mit der
Bauleitung und dem AG festgelegt.
Die Gesamtliegenschaft ist öffentlich für Besucher
zugänglich. Der direkt am Corps de Logis angrenzende
Bereich ist für die Baustelleneinrichtung reserviert

Alle Aufwendungen zur Baustelleneinrichtung sind - wenn
nicht anders in den Leistungspositionen beschrieben -
in die Einheitspreise des Angebotes einzukalkulieren
und damit abgegolten. Zwischenlagerkosten für
Baumaterial werden nicht gesondert vergütet.
Bei der Herstellung der BE ist den örtlichen
Gegebenheiten Rechnung zu tragen. Das gilt besonders
für die Aufstellung geräusch- und platzintensiver
Geräte, die so einzuplanen sind, dass sie die Besucher,
Nutzer und Anwohner nicht behindern.
Nicht mehr benötigte Teile der BE sind unverzüglich zu
entfernen. Nach Abbau der BE sind das dafür benötigte
Gelände bzw. die genutzten baulichen Anlagen und
Gebäude umgehend in den ursprünglichen Zustand zu
versetzen.
Verkehrswege innerhalb des Baugeländes und als Zuwegung
zum Gelände sind sorgfältig zu behandeln. Eventuelle
Beschädigungen sind sofort anzuzeigen. Kosten zur
Schadensregulierung übernimmt der Schadensverursacher
selbst.
Desweiteren ist dafür Sorge zu tragen, dass öffentliche
Straßen, Wege und Plätze ständig frei zu halten sind.
Sind bei der Ausführung der Arbeiten Verschmutzungen zu
erwarten, so gehören  - unbeachtlich der jeweiligen
Vergütungsregelung (Nebenleistungen, Besondere
Leistungen) - die gewerksüblichen Maßnahmen zur
Vermeidung zu den Pflichten des Auftragnehmers, auch
wenn diese nicht ausgeschrieben sind. Die Vergütung
erfolgt gemäß DIN 18299 ff.
Werden durch Fahrzeuge des Auftragnehmer oder seiner
Subunternehmer öffentl. Straßen o. Plätze/Flächen
infolge der Bauarbeiten verschmutzt, sind diese
unverzüglich im Rahmen der Verkehrssicherheit zu
reinigen; diese Arbeit gehört zu den Nebenleistungen.

*Hinweis*
Abfallbeseitigung
Alle Positionen, bei deren Ausführung Schutt u.ä.
anfällt, sind so zu kalkulieren, dass Transport zum
Container, Transportkosten des Containerfahrzeuges und
Kippgebühr im EP enthalten sind.
Die Baustelle ist täglich nach Abschluss der Arbeiten
zu säubern und in geordnetem Zustand zu hinterlassen.
Anfallendes Verpackungsmaterial, Verschnitt,
Leergebinde, Reste und dgl., sowie anfallender
Bauschutt, sind als Eigentum des Auftragnehmers sofort
nach den gültigen Umweltschutzbestimmungen zu
beseitigen. Die einschlägigen Vorschriften über die
Entsorgung von Sonderabfall sind streng einzuhalten.
Farbreste, Reste der Pinselreinigung, Abbeizreste usw.
sind nicht in die Entwässerung zu entsorgen! Hierfür
ist seitens des Auftragnehmer ein Gebinde im
Baustellenbereich bereitzustellen.
Zur Entsorgung von Holzdielen sollen allgemein die
Regeln der Altholzverordnung angewendelt werden. Es
handelt sich um die Altholzkategorie A II ("verleimtes,
gestrichenes, beschichtetes, lackiertes oder
anderweitig behandeltes Altholz ohne halogenorganische
Verbindungen in der Beschichtung und ohne
Holzschutzmittel"). Hölzer aus dem Dachstuhl müssen
generell nach der Altholzkategorie A IV ("mit
Holzschutzmitteln behandeltes Altholz, wie
Bahnschwellen, Leitungsmasten, Hopfenstangen,
Rebpfähle, sowie sonstiges Altholz, das aufgrund seiner
Schadstoffbelastung nicht den Altholzkategorien A I, A
II oder A III zugeordnet werden kann, ausgenommen PCB-
Altholz") entsorgt werden. Den erforderlichen
Regelungen des Arbeitsschutzes ist Rechnung zu tragen.

Jeder Auftragnehmer hat seine Abfälle, Abbruchmassen
und Bauschutt selbst zu entsorgen. Die Entsorgung von
Abfällen, Abbruchmassen und Bauschutt umfasst die
Verwertung entsprechend den Vorschriften und
behördlichen Auflagen. Hierbei wird auf die Auflagen
des öffentlich-rechtlichen Entsorgungsträgers
verwiesen.
Der Entsorgungsnachweis ist auf Verlangen vorzulegen,
bei Sonderentsorgung unaufgefordert zu übergeben.
Etwaige Kosten für Sonderentsorgung etc. fallen
ebenfalls in die Zuständigkeit des Auftragnehmers.
Betreffs der Bauleitung ist eine den Bauvorschriften
entsprechende Abstimmung mit dem AG verbindlich. Die
Bauleitung ist berechtigt, bei Nichtentsorgung
aufgetretene Abfälle nach kurzer Fristsetzung diese auf
Kosten des Verursachers zu entsorgen bzw. die Baustelle
reinigen zu lassen.

*Hinweis*
Beweissicherung
Vor Aufnahme der Arbeiten ist nach Erfordernis und
Angabe der Bauleitung/des Restaurators in einem
Beweissicherungsverfahren der Zustand des Baubereiches
sowie der angrenzenden Wand- und Fußbodenflächen im
Beisein des Vertreters des Auftraggebers und des
Auftragnehmers festzuhalten und durch Messung,
Fotographien und Niederschrift, die von allen
Betroffenen anerkannt sein müssen, zu dokumentieren.
Die Dokumentation muss zwingend VOR Beginn der Arbeiten
dem Auftraggeber/der Bauleitung übergeben werden.
Beginnt der Auftragnehmer vor einer solchen
Beweissicherung mit den Arbeiten und gibt es Streit zum
Zustand des Objektes vor Baubeginn, ist der
Auftragnehmer für den Zustand im Sinne einer
Beweislastumkehr beweisbelastet.
Die Beweissicherung erfolgt als Nebenleistung

*Hinweis*
Hinweispflicht und Ausführung
Der Auftragnehmer hat den bauüberwachenden Architekten
auf Unstimmigkeiten oder zu befürchtende Mängel oder
Bedenken schriftlich hinzuweisen.
Die Ankündigungspflicht des Auftragnehmers von
Mehrkosten ist zu beachten.
Abweichungen von den Ausführungsunterlagen sind nur im
Einvernehmen mit dem Auftraggeber zulässig.
Über Arbeiten, die ohne zeichnerische Unterlagen
ausgeführt werden, sind vor Beginn derselben vom
Auftragnehmer beim Auftraggeber genaue Angaben
einzuholen.
Vor Beginn der Arbeiten sind vom Auftragnehmer
Werkzeichnungen, Prüfzeugnisse und statische Nachweise,
soweit sie gefordert werden, dem Auftraggeber
vorzulegen.
Beigefügte Zeichnungen sind keine
Ausführungszeichnungen, sondern dienen nur der
Einheitspreisbildung.

*Hinweis*
Arbeitsabfolge, Termine
Die Arbeiten sollen ab November 2024 beginnen. Die
Rohbauarbeiten und Einbau der Fenster und Außentüren
sollen im 1. Quartal 2025 fertiggestellt werden.
Die Gesamtmaßnahme soll im 1. Quartal 2026
fertiggestellt werden.

Hinweise zur Ausführung der Bauleistungen im Gebäude
bzw. Gebäudeumfeld:
Die baulichen Maßnahmen im denkmalgeschützten Corps de
Logis erstrecken sich in kleinteiliger sowie
abschnittsweiser Ausführung über mehrere Bereiche
unterschiedlicher Geschosse. Mehrfaches An- und
Abrücken sowie Unterbrechungen der Bauzeit sind in die
EPs einzukalkulieren.

*Hinweis*
Erklärung des Auftragnehmers
Mit der Angebotsabgabe bestätige ich als Auftragnehmer
oder evtl. als Arbeitsgemeinschaft rechtsverbindlich,
dass die Einheitspreise so kalkuliert sind, dass die
Bestimmungen der Bauaufsicht, der Gerüstordnung, des
Arbeitsschutzes, der Unfallverhütungsvorschriften der
Berufsgenossenschaften eingehalten werden können.
Ich erkläre, dass vom Auftragnehmer im Zuschlagsfall
das geforderte Personal eingesetzt wird, welches mit
den oben genannten Vorschriften vertraut ist und auch
die Gewähr bieten kann diese umzusetzen.
Ich übernehme rechtsverbindlich die Haftung für alle
Schäden, die dem Bauherrn, seinen Beauftragten oder
einem sonstigen Dritten infolge Nichtbeachtung der
Vorschriften durch mich selbst oder durch meine
Erfüllungsgehilfen zugefügt werden.
Der Auftragnehmer bestätigt, dass keine wesentlichen
Unklarheiten zur Bauausführung bestehen und die o.g.
Vorbemerkungen gelesen und verstanden wurden.

### Titel 10 Fassadengerüst

**10.10 Aufbauen, Abbauen längenorientiert Arbeitsgerüst 3kN/m2 W 09**
Aufbauen, Abbauen Arbeitsgerüst DIN EN 12811-1,
Standgerüst, längenorientiert, Fassadengerüst DIN EN
12810-1, verankern in der Tragkonstruktion der Fassade,
Einrüstung für Dachdecker- und Tischlerarbeiten.
Aufstellen auf Wege-, Platz- und Grünflächen.

Höhe der zu bearbeitenden Fassadenfläche bis ca: 18,0
m.
Das Gerüst ist so aufzubauen das alle Bereiche der
Fassade optimal erreichbar sind. Alle Gerüstlagen an
den Fassadenflächen sollen sich in einer Höhe befinden.

Metallgerüst mit Gerüstlagen, von jeweils 2,00 m
aufwärts gestaffelt, einschl. der fest angebrachten
erforderlichen Etagenleitern; Die Ausführung ist nach
den Vorschriften der DIN 4420, der Gerüstordnung, den
Vorschriften der Berufsgenossenschaft und den geltenden
baupolizeilichen Vorschriften zu erstellen.

Lastklasse/Gerüstgruppe: 4
Verkehrslast: 3 kN/m²
Breitenklasse/Gerüstbreite: W 09, 1,00 m
Abstand zwischen Gerüst und Fassade: an allen Stellen
max. 0,3 m !

Länge Westseite: ca. 24 m
Höhe Westseite: ca. 12 m
Länge Nordseite: ca. 3 m
Höhe Nordseite: ca. 18 m
Länge Ostseite: ca. 2,00 m
Höhe Ostseite: ca. 18,00 m

angebotenes Fabrikat:..................................
.......
Menge: 350,000 m2
Zuordnung: 392

**10.20 Aufbauen, abbauen längenorientiert Arbeitsgerüst 2kN/m2 SW06 L 3 m**
Aufbauen, Abbauen längenorientiertes Standgerüst,
Fassadengerüst DIN EN 12810-1,

als zusätzliche Erhöhung zu Vorposition

als Arbeitsgerüst DIN EN 12811-1, Lastklasse 3 (2 kN/
m2), Breitenklasse SW06,
oberste Gerüstlage genutzt,
genutzte Gerüstlagen mit zusätzlichem wandseitigem
Seitenschutz,
Verankern, Befestigung in der Tragkonstruktion der
Fassade aus Mauerwerk,
Einrüstung für Dacharbeiten,
an senkrechten Bauwerksaußenflächen, mit Öffnungen und
Vor- und Rücksprüngen,
Aufbau zeitlich gestaffelt zu Vorposition
Aufstellen auf bereits eingerüstetem Bereich,
Höhe der obersten Gerüstlage 25 m über OKG,

Ausführung gemäß Zeichnung und Einzelbeschreibung,
Länge Gerüst/-bauteil '3' m.
Menge: 40,000 m2
Zuordnung: 392

**10.30 Fassadengerüst vorhalten**
Vorhaltung des Fassadengerüstes
Vorhaltedauer bis ca. 30 Wochen.
Menge: 10700,000 m2Wo
Zuordnung: 392

**10.40 Anbringen Abnehmen Gerüstabdeckung Strahlschutznetze**
Anbringen und Abnehmen Gerüstbekleidung als Staubschutz
mit Strahlschutznetzen, Maschenweite ca. 330 - 800 my
im Grundgewebe, Baustoffklasse DIN 4102-1 B1
(schwerentflammbar), einschl. zusätzlich erforderlicher
Gerüstverankerungen sowie regelmäßiger Kontrolle und
Wartung der Befestigungspunkte.
Menge: 250,000 m2
Zuordnung: 392

**10.50 Strahlschutznetze vorhalten**
Vorhaltung der Gerüstplanen
Vorhaltedauer ca. 30 Wochen
Menge: 7500,000 m2Wo
Zuordnung: 392

**10.60 Zulage Fassadengerüst unebenes Gelände, Treppen etc.**
Zulage für Stellen Fassadengerüst auf unebenem Gelände
mit Gefälle oder Treppen
Gelände Hang, Waldboden, Lage hinter Mauervorsprung
(siehe Foto), Neigung Hang bis zu 35 Grad
Vorhaltung über gesamte Bauzeit.

Abrechnung nach lfdm Länge
Menge: 35,000 m
Zuordnung: 392

**10.70 Zulage Herstellen, Räumen Lastverteilung Aufstandsfl. Gerüst Stahl**
Zulage für Stellen Standgerüst längenorientiert
als lastverteilende Platte unter dem Gerüst im
Außenbereich mittels Stahl-Platte
herstellen, räumen

Abrechnung nach laufender Länge Gerüst
Vorhaltung über gesamte Bauzeit.
Menge: 10,000 m

**10.80 Gerüstüberbrückung Hauseingangsbereich ca. 3,00m**
Herstellen einer Gerüstüberbrückung über der Zugangstür
passend zum Fassadengerüst. Unterstützung an
Stoßpunkten nach Wahl des AN. Vorhaltung über gesamte
Bauzeit.

Breite der Öffnung ca. 3 m, Höhe ca. 3 m
Menge: 1,000 St
Zuordnung: 392

**10.90 Aufbau, Abbau Überbrückung Systemgitterträger L bis 5m H bis 4m**
Aufbau, Abbau Überbrückung in Gerüst,
aus Systemgitterträgern, Länge des überbrückten
Zwischenraumes (Spannweite) bis 5 m, Höhe über
Standfläche bis 4 m, über Graben.
Menge: 1,000 St
Zuordnung: 392

**10.100 Gebrauchsüberlassung Überbrückung Systemgitterträger L bis 5m H bis 4m**
Gebrauchsüberlassung Überbrückung in Gerüst,
aus Systemgitterträgern, Länge des überbrückten
Zwischenraumes (Spannweite) bis 5 m, Höhe über
Standfläche bis 4 m, über Graben.
Menge: 20,000 StWo

**10.110 Treppenaufgang einläufig H bis 18m Lauf-B 0,5-0,75m 4Wo**
Aufbauen und Abbauen Treppenaufgang für Gerüst
Hauptposition, einläufig, Verankerung am Gerüst,
Treppenaufgang von Standfläche bis zur obersten
Gerüstlage, Höhe bis 18 m, Laufbreite (Stufenlänge)
über 0,5 bis 0,75 m.
Treppenaufgang abschließbar, um unbefugten Aufstieg zu
erschweren.

Einbau im Außenbereich Hof
Menge: 2,000 St
Zuordnung: 392

**10.120 Treppenaufgang vorhalten**
Vorhaltung des Treppenaufgangs
Vorhaltedauer ca. 20 Wochen.
Menge: 40,000 StWo
Zuordnung: 392

**10.130 Gerüstkonsole 30cm 4Wo Fassadengerüst**
Gerüstkonsole zur Gerüstverbreiterung, Breite 0,30 m;
Gerüstgruppe 4; Konsolgang umlaufend in gleicher Höhe.
Menge: 24,000 m
Zuordnung: 392

**10.140 Gerüstkonsole 30cm vorhalten**
Vorhaltung der Gerüstkonsolen über die 4-wöchige
Grundvorhaltedauer hinaus.
Vorhaltedauer ca. 52 Wochen.
Menge: 720,000 mWo
Zuordnung: 392

**10.150 Gerüstkonsole 60cm 4Wo Fassadengerüst**
Gerüstkonsole zur Gerüstverbreiterung unterhalb
Dachtraufe, Breite 0,60 m; Gerüstgruppe 3; Konsolgang
umlaufend in gleicher Höhe.
Menge: 24,000 m
Zuordnung: 392

**10.160 Gerüstkonsole 60cm vorhalten**
Vorhaltung der Gerüstkonsolen über die 4-wöchige
Grundvorhaltedauer hinaus.
Vorhaltedauer ca. 52 Wochen.
Menge: 720,000 mWo
Zuordnung: 392

**10.170 Reinigen Gerüststandfläche**
Abkehren der beräumten Gerüststandfläche auf einer
Breite von 2m. Oberfläche: wassergebundene Wegedecke,
Schotter, einschl. Entsorgen Kehrgut.
Menge: 165,000 m2
Zuordnung: 392

### Titel 20 Innenräume Gerüst längenorientiert

*Hinweis*
Vorbemerkung Gerüst längenorientiert
Die nachfolgend beschriebenen Gerüstflächen dienen der
Wandbearbeitung. Sie sind so auszulegen, dass alle
Wandbereiche erreichbar sind.
Dazu sind ausreichend Leitergänge anzuordnen.

**20.10 Aufbauen Abbauen längenorientiert Arbeitsgerüst 2kN/m2 SW06 H1**
Aufbauen Abbauen längenorientiertes Standgerüst,
Fassadengerüst DIN EN 12810-1 als Rahmengerüst, als
Arbeitsgerüst DIN EN 12811-1, Lastklasse 3 (2 kN/m2),
Breitenklasse SW06, Höhenklasse H 1, alle Gerüstlagen
genutzt, an senkrechten Bauwerksinnenflächen,
aufstellen auf Gelände, Höhe der obersten Gerüstlage 3
m, Standfläche waagerecht, direkt belastbar.
Menge: 580,000 m2
Zuordnung: 392

**20.20 Arbeitsgerüst Standgerüst längenorientiert Umsetzen**
Umsetzen Arbeitsgerüst DIN EN 12811-1,
vorbeschrieben
Versetzen innerhalb des Geschosses
Menge: 250,000 m2
Zuordnung: 392

**20.30 Gebrauchsüberlassung längenorientiert Standgerüst Rahmen Arbeitsgerüst SW06 H1**
STLB-Bau 2024-04 001
Gebrauchsüberlassung für längenorientiertes
Standgerüst, Fassadengerüst DIN EN 12810-1 als
Rahmengerüst, als Arbeitsgerüst DIN EN 12811-1,
Breitenklasse SW06, Höhenklasse H 1, alle Gerüstlagen
genutzt, an senkrechten Bauwerksinnenflächen, Höhe der
obersten Gerüstlage 3 m, direkt belastbar.
Menge: 14500,000 m2Wo
Zuordnung: 392

**20.40 Zulage Standgerüst unebene Aufstellflächen, Treppen, etc**
Zulage für Stellen Standgerüst längenorientiert und die
dafür erforderlichen Längenanpassungen
auf unebenem Gelände mit Gefälle,
auf Treppen

Abrechnung nach laufender Länge Gerüst
Vorhaltung über gesamte Bauzeit.
Menge: 100,000 m
Zuordnung: 392

**20.50 Zulage Herstellen, Räumen Lastverteilung Aufstandsflächen Gerüst OSB**
Zulage für Stellen Standgerüst längenorientiert
als lastverteilende Platte unter dem Gerüst in
Innenräumen mittels stabiler Bohlen, Brettero oder OSB-
Platte D mind. 22 mm, darunter Malervlies,
herstellen, räumen

Abrechnung nach laufender Länge Gerüst
Vorhaltung über gesamte Bauzeit.
Menge: 50,000 m

**20.60 Treppenaufgang einläufig H bis 3m Lauf-B 0,5-0,75m**
Aufbauen und Abbauen Treppenaufgang für Gerüst,
einläufig,
Verankerung am Bauwerk, Treppenaufgang von Standfläche
bis zur obersten Gerüstlage, Höhe bis 3 m, Laufbreite
(Stufenlänge) über 0,5 bis 0,75 m.

Einbau im UG2 hinter Technikräumen auf OKG ca. -6,50m
Menge: 1,000 St
Zuordnung: 392

**20.70 Gebrauchsüberlassung Treppenaufgang einläufig H bis 3m Lauf-B 0,5-0, 75m**
STLB-Bau 2024-04 001
Gebrauchsüberlassung für Treppenaufgang für Gerüst,
einläufig, Treppenaufgang von Standfläche bis zur
obersten Gerüstlage, Höhe bis 3 m, Laufbreite
(Stufenlänge) über 0,5 bis 0,75 m.
Menge: 10,000 StWo
Zuordnung: 392

### Titel 30 Innenräume Gerüst flächenorientiert

*Hinweis*
Vorbemerkungen Gerüst flächenorientiert
Die nachfolgend beschriebenen Gerüstflächen dienen
vorrangig der Deckenbearbeitung. sie sind so
auszulegen, dass allle Arbeitsbereiche gut erreichbar
sind. Dazu sind ausreichend Leitergänge anzuordnen.

**30.10 Aufbauen Abbauen flächenorientiert Arbeitsgerüst 2kN/m2 H1**
Aufbauen Abbauen flächenorientiertes Standgerüst, als
Arbeitsgerüst DIN EN 12811-1, Lastklasse 3 (2 kN/m2),
mit einer Gerüstlage, Höhenklasse H 1, Grundfläche
rechteckig, aufstellen in Gebäuden, Höhe der obersten
Gerüstlage 3 m, Standfläche waagerecht.
Menge: 780,000 m3
Zuordnung: 392

**30.20 Umsetzen flächenorientiert Standgerüst Modul Arbeitsgerüst 2kN/m2 H1**
STLB-Bau 2024-04 001
Umsetzen flächenorientiertes Standgerüst, Modulgerüst
DIN EN 12810-1, als Arbeitsgerüst DIN EN 12811-1,
Lastklasse 3 (2 kN/m2), Höhenklasse H 1, verankern,
Befestigung in der Tragkonstruktion der Fassade aus
Mauerwerk, Höhenänderung der Standfläche bis 5 m,
Einrüstung für Mauer- und Betonarbeiten, Grundfläche
rechteckig, aufstellen auf Decken, Höhe der obersten
Gerüstlage 3 m, Standfläche waagerecht, über
Lastverteiler belastbar.
Menge: 360,000 m3
Zuordnung: 392

**30.30 Arbeitsgerüst flächenorientiert Innenräume vorhalten**
Vorhaltung Arbeitsgerüst flächenorientiert Innenräume
über die 4-wöchige Grundvorhaltedauer hinaus.
Vorhaltedauer ca. 25 Wochen.
Menge: 19500,000 m3Wo
Zuordnung: 392

### Titel 40 Gerüstarbeiten Aufzug

*Hinweis*
Arbeitsbereich:
Alle Geschosse Aufzugsschacht Nordflügel

**40.10 Erstellen Arbeitsgerüst Schacht Modul 3kN/m2**
Erstellen Arbeitsgerüst DIN EN 12811-1, einschl.
Grundeinsatzzeit (4 Wochen), Abbau wird gesondert
vergütet,
Standgerüst, flächenorientiert, Modulgerüst DIN EN
12810-1, Lastklasse 4 (3 kN/m2),

verankern, Befestigung in der Tragkonstruktion
Umgebungswände aus Mauerwerk,
Einrüstung für Mauer- und Betonarbeiten,
Grundfläche rechteckig, Erstellung zeitlich gestaffelt
entsprechend der Maurer- und Betoniervorgänge in
mehreren Höhenabschnitten,
aufstellen in bauseits vorhandenem Fahrstuhlschacht
Aufstellen auf Decken,
Höhe der obersten Gerüstlage ca. 18 m,
Höhe der Standfläche über Fußboden im UG1 = ca. - 1,20m
(Unterfahrt)
Standfläche waagerecht
Menge: 100,000 m3
Zuordnung: 392

**40.20 Gebrauchsüberlassung Arbeitsgerüst flächenorientiert Modul 3kN/m2 m2 2Lagen**
Gebrauchsüberlassung
für zuvor beschriebenes Schachtgerüst/Arbeitsgerüst DIN
EN 12811-1
Menge: 2000,000 m3Wo
Zuordnung: 392

**40.30 Abbau Arbeitsgerüst Schacht flächenorientiert Modul 3kN/m2**
Abbau zuvor beschriebenes Schachtgerüst/ Arbeitsgerüst
DIN EN 12811-1
Menge: 100,000 m3
Zuordnung: 392

### Titel 50 Zubehör, Sonstiges

**50.10 Aufbauen fahrbare Arbeitsbühne 2kN/m2 Abst. 2m H 3m**
STLB-Bau 2024-04 001
Aufbauen fahrbare Arbeitsbühne DIN EN 1004-1,
Lastklasse 3 (2 kN/m2), Höhenabstand der Gerüstlagen 2
m, Höhe der obersten Gerüstlage 3 m, im Gebäude.
Menge: 3,000 St
Zuordnung: 392

**50.20 Umsetzen fahrbare Arbeitsbühne Abst. 2m H 3m**
STLB-Bau 2024-04 001
Umsetzen fahrbare Arbeitsbühne DIN EN 1004-1,
Höhenabstand der Gerüstlagen 2 m, Höhe der obersten
Gerüstlage 3 m, im Gebäude, Länge des waagerechten
Transportweges im Mittel bis 25 m.
Menge: 3,000 St
Zuordnung: 392

**50.30 Gebrauchsüberlassung fahrbare Arbeitsbühne 2kN/m2 Abst. 2m H 3m**
STLB-Bau 2024-04 001
Gebrauchsüberlassung für fahrbare Arbeitsbühne DIN EN
1004-1, Lastklasse 3 (2 kN/m2), Höhenabstand der
Gerüstlagen 2 m, Höhe der obersten Gerüstlage 3 m, im
Gebäude.
Menge: 150,000 StWo
Zuordnung: 392

**50.40 Hubsteiger H bis 30 m**
Hubsteiger, einsetzen,
der Verrechnungssatz für das Gerät umfasst sämtliche
Aufwendungen für den Betrieb, Gemeinkosten, Wagnis und
Gewinn, Arbeitshöhe 20 bis 30 m.
Abrechnung pro Einsatztag
Voraussichtlicher Einsatz an zwei
voneinander unabhängigen Tagen
Menge: 2,000 d

### Titel 60 Stundenlohnarbeiten

*Hinweis*
STUNDENLOHNARBEITEN
Sämtliche nachfolgend vorgesehenen Stundenlohnarbeiten
dürfen nur auf Anweisung der Bauleitung erfolgen.

Der Verrechnungssatz umfaßt sämtliche Aufwendungen,
insbesondere, den tatsächlichen Lohn einschl. Zuschläge
und Nebenkosten.

Stundenlohnnachweise sind dem bauüberwachenden
Architekten arbeitstäglich in zweifacher Ausfertigung
zur Bestätigung vorzulegen. Diese müssen enthalten:

- das Datum
- die Bezeichnung der Baustelle
- die Bezeichnung des Ausführungsortes innerhalb der
Baustelle
- die Art der Leistung
- die Namen der AK und deren Berufs- bzw. Gehaltsgruppe
- die geleisteten Arbeitsstunden je AK
- die Gerätekenngrößen

**60.10 Stundenlohn Vorarbeiter**
Für evtl. erforderliche Arbeiten, die nicht im
Leistungsverzeichnis erfaßt sind und gegen Nachweis
zur Ausführung kommen, werden berechnet für:
Vorarbeiter
Menge: 10,000 h
Zuordnung: 331

**60.20 Stundenlohn Facharbeiter**
Für evtl. erforderliche Arbeiten, die nicht im
Leistungsverzeichnis erfaßt sind und gegen Nachweis
zur Ausführung kommen, werden berechnet für:
Facharbeiter
Menge: 10,000 h
Zuordnung: 331

**60.30 Stundenlohn Helfer**
Für evtl. erforderliche Arbeiten, die nicht im
Leistungsverzeichnis erfaßt sind und gegen Nachweis
zur Ausführung kommen, werden berechnet für:
Helfer
Menge: 10,000 h
Zuordnung: 331

USt %: 19,00
